# Errichtung von 2 neuen Aussenfluchttreppen für Gebäude 1 und
Leistungsbeschreibung (GAEB 90, DA81)
Projektbezeichnung: Gebäude 2
Projektbezeichnung: AVACON Netz GmbH
Projektbezeichnung: Lindenstrasse 45 in 21335 Lüneburg
Währung: EUR
Auftraggeber: Avacon Netz GmbH Lindenstrasse 45 21335 Lüneburg

## Zusätzlicher Text
Planung/  H.- Andreas Ackenhausen
Bauleitung  Architekt
  Horst-Nickel-Str. 2c
  21337 Lüneburg
  Tel.: 04131 / 789 750
  Fax: 04131 / 789 7518
  info@architekturbuero-ackenhausen.de

Statik:  IBZ Ingenieurbüro für Tragwerksplanung
  Markus Böller GmbH & Co.KG
  Bei der St. Johanniskirche 14
  21335 Lüneburg
  Tel.: 0 41 31 - 74 94 0
  Fax: 0 41 31 - 4 54 25
  E-Mail: ibz@ibz-lueneburg.de

Anlagen:  Zeichnungen

Der Auftraggeber behält sich grundsätzlich vor, einzelne Titel, bzw.
Teilleistungen
gesondert zu vergeben. Dadurch entstehen dem Auftraggeber keine
zusätzlichen
Kosten.

...................................
..
Stempel  Ort, Datum, rechtsverbindliche Unterschrift

Dem Bieter bleibt es überlassen, alternativ eventuell preiswerte, jedoch
gleichwertige
Lösungen in einem Nebenangebot mit abzugeben.

## Zusätzlicher Text
Allgemeine Vorbemerkungen

01 Die Allgemeinen Vertragsbedingungen für die Ausführung von
Bauleistungen, VOB Teil B,
 neueste Fassung.

02 Die Allgemeinen technischen Vorschriften für die Ausführung von
Bauleistungen, VOB Teil C, neueste  Fassung.

03 Die DIN-Vorschriften sowie sämtliche mit der Ausführung in Verbindung
stehenden DIN-Vorschriften
 und deren Ausführungsregeln in der neuesten Fassung, den Stand der
Technik.( anerkannte Regeln der  Technik!)

04 Die Landesbauordnung, örtliche Bauvorschriften und die Auflagen der
Hansestadt und des Landkreises
 Lüneburg.

05 Die Unfallverhütungsvorschriften und die Gerüstordnung.

06 Die Lohn- und Material-Preisgleitklausel ist nicht vereinbart.
 Die Einheitspreise sind Festpreise bis Fertigstellung der
Gesamtleistungen.

07 Gewährleistung

 Art der Gewährleistung:

 Die Gewährleistungsansprüche des AG gegen den AN regeln sich -  soweit
in den Zusätzlichen  Technischen Vertragsbedingungen nichts anderes
bestimmt ist nach § 13 VOB/B bzw.
 § 14 VOL/B, jedoch verlängert auf 5 Jahre.

 Beginn der Gewährleistungsfrist:

 Unabhängig vom Zeitpunkt etwaiger Teilabnahmen beginnt die
Gewährleistung des AN nach
 § 13 VOB/B grundsätzlich mit der mängelfreien Schlussabnahme seiner
Gesamtleistung.
 Ausgenommen davon sind nur solche Teilleistungen, die der AG nach der
Teilabnahme in Benutzung
 nimmt.
 § 12 Nr. 5 Abs. (2) Satz 2 bleibt unberührt.
.
 Dauer der Gewährleistung:

 Die Verjährung der Gewährleistungsansprüche des AG beträgt für alle
unter die Verdingungsordnung
 für Bauleistungen/VOB fallenden Bauarbeiten einheitlich fünf Jahre.
 Bei Leistungen und Lieferungen nach VOL betragen die
Gewährleistungsfristen für bewegte Teile und  elektrische Installationen
zwei Jahre, für alle übrigen Teile ebenfalls fünf Jahre.
 Etwaige zusätzliche Modalitäten zur Dauer der Gewährleistungsfrist
siehe Zusätzliche Technische  Vertragsbedingungen.

08 Sicherheitsleistungen:  5% der Auftragssumme für 5 Jahre. Eine
Ablösung durch eine Bankbürgschaft  ist möglich.

09 Der Auftragnehmer ist verpflichtet, während der Dauer seiner Arbeiten
am Bau sowie für die Dauer der  Gewährleistungspflicht eine
Betriebshaftpflichtversicherung mit ausreichenden, dem Risiko
 seiner Leistung entsprechenden Deckungssummen zu unterhalten und
nachzuweisen.
 Eine Bauleistungsversicherung wird vom Auftraggeber nicht
abgeschlossen.

11 Der Bieter hat sich mit den Örtlichkeiten der Baustelle vertraut zu
machen. Auf Grund von Unkenntnis
 der Baustellenverhältnisse sind Nachforderungen ausgeschlossen.

12 Die aufgeführten Leistungen verstehen sich grundsätzlich als fix und
fertig ausgeführt, einschl. aller  Materialien und aller
Nebenleistungen. Bei Abweichung zwischen LV, Örtlichkeit und
Plandarstellung
 ist die Leistung rechtzeitig vor Ausführung mit der Bauleitung
abzustimmen.

13 Ausführungsunterlagen

 A  Begrenzung kostenfreier Ausführungsunterlagen:

 Die für die Ausführung notwendigen, vom AG zu stellenden Unterlagen
werden dem AN von den  Architekten bzw. deren Fachingenieuren (Statik,
Haustechniker) in zweifacher Ausfertigung zur  Verfügung gestellt.
Weitere Ausführungen erhält der AN nur gegen Erstattung der Selbstkosten
der  vorgenannten Ausgeber, die er mit diesen intern abzurechnen hat.

 B  Hauptachsen und Höhenfestpunkte:

 Die Gebäudeabsteckung, Gebäudeachsen und der Höhenfestpunkt werden
bauseits veranlasst.
 Alle darauf basierenden Einmessungen sind Nebenleistungen des AN, die
nicht gesondert vergütet
 werden.
 Abweichungen der Örtlichkeit gegenüber den Angaben in den
Ausführungsunterlagen sind der  Bauleitung des AG sofort mitzuteilen und
deren Anweisung vor Weiterführung der Arbeiten abzuwarten.

 C Anforderungen von Ausführungsunterlagen durch den AN:

 Der AN hat dabei mitzuwirken, dass ihm die zur Ausführung benötigten
Unterlagen rechtzeitig zur  Verfügung gestellt werden.
 Nötigenfalls hat er die zum termingerechten Beginn seiner Leistungen
notwendigen Unterlagen  rechtzeitig schriftlich anzufordern.
 Siehe auch § 6 Nr. 1 VOB/B.

 D Rückgabe von Dokumenten an den AG:

 Unterlagen mit behördlichen Prüfvermerken und vergleichbare Unterlagen
mit urkundlichem Charakter  sind  Eigentum des AG und insofern an diesen
vollständig wieder zurückzugeben, sobald sie vom AN
 nicht mehr benötigt werden.
 Sollten solche Unterlagen beim AN verloren gehen, so trägt er die
Kosten der Wiederbeschaffung.

14 Der  Auftraggeber  stellt eine genügende große Anschlussmöglichkeit
für Baustrom, Bauwasser auf
 der Baustelle zur Verfügung.Die Kosten des Verbrauchs trägt der AG,
siehe hier Pkt. 30.

15 Der Auftragnehmer hat seine Leistung, die Baustelle und die
Materialien in eigener Verantwortung  ausreichend gegen
Witterungseinflüsse, Staub, Diebstahl/Einbruch und Vandalismus zu
schützen.
 Schäden aus ungenügendem Schutz gehen zu Lasten des Auftragnehmers.

16 Der Auftragnehmer hat sämtliche Leistungen der anderen am Bau
beteiligten Gewerke ausreichend vor  Beschädigung zu
schützen.Entstehende Schäden aus dem Zuwiderhandeln gehen zu Lasten des
 Verursachers.

17 Für die Durchführung der Leistungen sind vorrangig die Baustoffe und
Materialien mit den günstigsten  Umwelteigenschaften einzusetzen. Es
sind daher grundsätzlich schadstofffreie, gesundheitlich  unbedenkliche
und nicht umweltbelastende Materialien zu verwenden. Im Zweifelsfalle
ist der
 Auftragnehmer vor Verwendung nachweispflichtig.

18 Arbeitsproben / Muster:

 Der  AN ist verpflichtet, dem AG auf Anforderung der Bauleitung
Arbeitsproben an der  Verwendungsstelle in angemessenem Umfang
herzustellen oder sonstige Proben und Muster
 zu liefern. Eine besondere Vergütung steht dem AN hierfür nicht zu.
 Die Prüfung und Begutachtung von Mustern, Proben, Anlageteilen usw.
durch den AG bzw.
 dessen Bauleitung schränken die Haftungs- und Gewährleistungspflichten
des AN nicht ein.

19 Mängelfeststellung vor oder während der Abnahme:

 Mängel an der Vertragsleistung des AN, die vor oder während der
förmlichen Abnahme von der  Bauleitung gerügt werden,gelten
grundsätzlich als Mängel im Sinne § 4 Nr. 7 VOB/B.
 Sie sind in jedem Falle durch mängelfreie Leistungen zu ersetzen. § 13
Nr. 6 VOB/B ist hier nicht  anwendbar.

 Bestehen zwischen den Vertragsparteien Meinungsverschiedenheiten
darüber, ob es sich um einen  wesentlichen Mangel im Sinne § 13 Nr.
7VOB/B handelt, so wird die Entscheidung hierüber einem von  beiden
Parteien einvernehmlich hinzuzuziehenden öffentlich bestellten
Sachverständigen (SV) der
 Industrie-  und Handelskammer oder Handwerkskammer überlassen. Die
Entscheidung des SV ist für
 beide Vertragsparteien bindend.
 Die Kosten des SV trägt jene Partei, deren Auffassung widerlegt wird.

20 Ausführungsfristen
 gem. Terminplan

21 Die Leistung ist in jedem Falle förmlich abnehmen zu lassen, der AN
hat die Abnahme, ggf. die  Teilnahme, rechtzeitig zu beantragen.

 Abnahme

 A Förmliche Abnahme:
 Eine quasi "stillschweigende" Abnahme  auch Teilabnahme  nach § 12
 Nr. 5 Abs. (1) bzw. (2) VOB/B findet nicht statt. Werden förmliche
Abnahmen aus Gründen versäumt,  die der AN zu vertreten hat, so gilt die
Regelung nach § 12 Nr. 5 Abs. (2) VOB/B ausschließlich für die
 Gesamtleistung, wobei der Zeitpunkt der Inbenutzungsnahme durch den AG
jener ist, an dem
 das fertig gestellte Bauwerk in seiner Gesamtheit vom AG in Benutzung
genommen wird. Ein  schuldhaftes Versäumnis des AN liegt immer auch dann
vor, wenn er ein schriftliches  Abnahmebegehren nicht nachweisen kann.
 Die Abnahme erfolgt durch die Bauleitung, ist jedoch beim AG direkt zu
beantragen, damit dieser
 die Gelegenheit erhält, ggf. an der Abnahme mitzuwirken. Eine Kopie des
Abnahmebegehrens ist  gleichzeitig an die Bauleitung zu geben.

B Zusicherung des vertragsmäßigen Zustands:
 Vor dem Abnahmebegehren hat sich der AN sorgfältig davon zu überzeugen,
dass die zur Abnahme
 begehrte Leistung vertragsmäßig fertiggestellt ist, d.h. die
vertraglich zugesicherten Eigenschaften hat,  den anerkannten Regeln der
Technik entspricht und nicht mit Fehlern behaftet ist, die den Wert oder
 die Tauglichkeit zu dem gewöhnlichen oder dem nach dem Vertrag
vorausgesetzten Gebrauch
 aufheben oder mindern.
 (§ 13 Nr. 1 VOB/B).

 Werden Abnahmen aus Gründen verweigert, die der AG zu vertreten hat,
oder werden bei der Abnahme  Mängel festgestellt, die in einem wie im
anderen Falle eine nochmalige Abnahme oder Teilabnahme  beanstandeter
Arbeiten erforderlich machen, so ist der AN verpflichtet, die dem AG aus
dem hierdurch  erforderlichen zusätzlichen Zeitaufwand der Bauleitung
entstehenden Mehrkosten zu erstatten.
 Die Kosten errechnen sich aus dem zusätzlichen Zeitaufwand der
Bauleitung zu einem Stundensatz
 von EUR 85,- pro Person.

22 Stundenlohnarbeiten werden bei der Abrechnung nur anerkannt, wenn die
Arbeiten vor Beginn der  Leistungen von der Bauleitung in Auftrag
gegeben wurden. Die Stundenlohnnachweise sind der  Bauleitung
unverzüglich, spätestens während des folgenden Baustellenbesuches der
 Bauleitung zur Unterschrift vorzulegen, ansonsten werden sie nicht
anerkannt.

 Stundenlohnzettel sind so auszufüllen, dass daraus die Art und der Ort
der durchgeführten Leistung  zweifelsfrei hervorgeht, soweit sie, wie
üblich, handschriftlich ausgefüllt werden, müssen die  Eintragungen des
Originals gut lesbar sein. Gleiches gilt für die Angabe zum
Materialverbrauch.

23 Die Abrechnungen erfolgen nach VOB/B. Zu jeder Abrechnung  auch
Teilrechnungen  sind
 einwandfreie, sauber aufgestellte, prüffähige Abrechnungsunterlagen
einschließlich der erforderlichen
 Aufmasszeichnungen, 2-fach, mitzuliefern. Sonst wird wegen nicht
nachprüfbarer Aufmasse
 keine Zahlung erfolgen.

 Rechnungslegung:
 Abschlags- und Schlussrechnungen sind auf den Namen des AG und
fortlaufend nummeriert  aufzustellen. Sie  sind der Bauleitung in
zweifacher Ausfertigung zur Prüfung einzureichen. Die Prüfung der
Mengenansätze von  Abschlagsrechnungen erfolgt nur überschlägig und
abgerundet. Eine genaue Überprüfung erfolgt erst im Zuge
 der Prüfung und Feststellung der Schlussrechnung, es sei denn,
 es ist eine andere Regelung in den technischen Vorbemerkungen
gefordert.

24 Alle Arbeiten sind so auszuführen, dass die Nachbarn nicht mehr als
unvermeidbar belästigt werden.  Das Immissionsschutzgesetz ist unbedingt
einzuhalten.

25 Die Baustelle und die Gerüste sind unaufgefordert sauber zu halten
(besenrein). Bei Nichteinhaltung ist  die Bauleitung berechtigt, ohne
Vorankündigung die Baustelle durch eine Reinigungsfirma ihrer Wahl
 reinigen zu lassen. Die Kosten werden anteilig von der Schlussrechnung
der beteiligten Firmen  abgezogen. Dem Polier der Rohbaufirma obliegt
es, die Folgegewerke zur Ordnung und Sauberkeit  anzuhalten.

26 Baustellenräumung:

 Die vom Auftraggeber zur Verfügung gestellten Lager-, Arbeitsplätze
sind bei der Räumung im früheren  Zustand zurückzugeben.

27 Der Genuss alkoholischer Getränke auf der Baustelle ist verboten. Die
Bauleitung behält sich
 das Recht vor, zuwiderhandelnde Personen von der Baustelle zu weisen.

28 Der Auftragnehmer ist verpflichtet, Bautageberichte zu führen.

29 Der AN hat für die Abwicklung seiner Leistung einen sachverständigen
örtlichen Bauführer zu  bestellen. Dieser ist namentlich  der Bauleitung
schriftlich zu benennen, dies gilt auch für dessen  Stellvertreter. Der
AG bestellt hiermit den AN zum Fachbauleiter für die vom AN zu
übernehmenden  Leistungen und Arbeiten.
 Die Ablösung von Bauführer / Polier ist nur im Einvernehmen mit dem AG
/ der Bauleitung zulässig.
 Der AN hat zur Sicherung der Baustelle alle nach den gesetzlichen,
polizeilichen,landesbaurechtlichen  und Unfallverhütungsvorschriften
erforderlichen Maßnahmen in eigener Verantwortung durchzuführen.

30  -entfällt-

31  Jede Änderung des Vertrages bedarf der Schriftform.

## Metallbauarbeiten gem. ATV DIN 18360, Ve

### 1 Los 1 Außenfluchttreppe TR 5 - Gebäude 1

*Hinweis*
Technische Vorbemerkung

Das LV ist in Los 1 + Los 2 aufgeteilt.

Los 1: umfasst die Neumontage der Fluchttürelemente am
Nordgiebel von Gebäude 1.

Hier wird zunächst ein Gerüst aufgebaut, um die
vorhandenen Fensterbrüstungen
abbrechen zu können.
Nach dem Abbruch muß jetzt das Aufmaß für die
Fluchttürelemente erfolgen,
da vom Gerüst aus ungehindert gemessen werden kann.
In diesem Zusammenhang ist zu klären, ob die Fluchttür
Elemente mit einer
3-seitigen Rahmenverbreiterung um ca. 7,0 cm technisch
einwandfrei von außen befestigt
werden können, oder ob es sinnvoller ist hier einen
zusätzlichen Anschlag aus Verblendsteinen
vom Maurer herstellen zu lassen.
Ausschlaggebend ist hierbei, wie es mit den vorh.
Fensterstürzen aussieht !

Ist die Situation geklärt, können die Türelemente
zunächst gezeichnet werden und nach
Freigabe in die Fertigung gehen.
Nach der obigen Klärung wird das Gerüst wieder abgebaut
um die Fundamente herzustellen
und die Stahltreppe aufbauen zu können.
Nachdem die Stahltreppe sicher steht, werden Zug um Zug
die vorhandenen Fensterelemente
ausgebaut und die neuen Fluchttüren eingebaut.

*Hinweis*
Hinweis

Das LV basiert auf dem Fabrikat "SCHÜCO"
es können jedoch gleichwertige Produkte angeboten
werden.

angebotenes Fabrikat: ___________________________

**1.10 2-tlg. ALU-Türelement - EG - Nord - GEB. 1**
aus wärmegedämmten SCHÜCO-Aluminium-Profilen,
Serie AWS/ADS 75.SI RC2N, farbbeschichtet nach
RAL-Standardfarbkarte K1, bestehend
aus einem nach innen öffnenden Kipp-Oberlicht
mit 2-fach Wärmeschutz-Isolierverglasung aus
beidseitig VSG 6mm Ug=1,1W/m²K einschl.
SimplySmart OL 320 RC2-Beschlag, Kippschere
130kg, Aluminium-Handhebel abschließbar sowie
Schubstange mit Abdeckung 1.950mm und einer
1-flg. nach außen öffnenden Tür, DIN Rechts, mit
2-fach Wärmeschutz-Isolierverglasung aus beidseitig
VSG 6mm Ug=1,1W/m²K einschl. Mehrfachverriegelung
Antipanik-Schwenkhaken-Bolzenschloss nach DIN EN 179,
Funktion "E", vorgerichtet für bauseitigen PZ,
beidseitig EdelstahlPZ-Rosetten,
vier Aluminium-Rollentürbändern
(EV1 silberfarben) mit Sicherungszapfen, innen
Edelstahl-Drücker, außen Edelstahl-Knauf sowie
einem Gleitschienen-Türschließer DORMA TS 93
N (EV1 silberfarben)

Abmessungen: aussen 1,40 x 2,975 m, Li. Breite innen
1,26 m

- Lieferung einschl. Montage, jedoch ohne Demontage und
  Entsorgung eines Altelementes sowie ohne Maler-,
Maurer-,
  Stemm- und Elektroarbeiten
Menge: 1,000 St

**1.20 2-tlg. ALU-Türelement - 1.OG - Nord - GEB. 1**
aus wärmegedämmten SCHÜCO-Aluminium-Profilen,
Serie AWS/ADS 75.SI RC2N, farbbeschichtet nach
RAL-Standardfarbkarte K1, bestehend
aus einem nach innen öffnenden Kipp-Oberlicht
mit 2-fach Wärmeschutz-Isolierverglasung aus
beidseitig VSG 6mm Ug=1,1W/m²K einschl.
SimplySmart OL 320 RC2-Beschlag, Kippschere
130kg, Aluminium-Handhebel abschließbar sowie
Schubstange mit Abdeckung 1.950mm und einer
1-flg. nach außen öffnenden Tür, DIN Rechts, mit
2-fach Wärmeschutz-Isolierverglasung aus beidseitig
VSG 6mm Ug=1,1W/m²K einschl. Mehrfachverriegelung
Antipanik-Schwenkhaken-Bolzenschloss nach DIN EN 179,
Funktion "E", vorgerichtet für bauseitigen PZ,
beidseitig EdelstahlPZ-Rosetten,
vier Aluminium-Rollentürbändern
(EV1 silberfarben) mit Sicherungszapfen, innen
Edelstahl-Drücker, außen Edelstahl-Knauf sowie
einem Gleitschienen-Türschließer DORMA TS 93
N (EV1 silberfarben)

Abmessungen: aussen 1,40 x 3,00 m, Li. Breite innen
1,26 m

- Lieferung einschl. Montage, jedoch ohne Demontage
  und Entsorgung eines Altelementes sowie ohne
  Maler-, Maurer-, Stemm- und Elektroarbeiten
Menge: 1,000 St

**1.30 1-flg. ALU-Türelement - 2.OG - Nord - GEB. 1**
aus wärmegedämmten SCHÜCO-Aluminium-Profilen,
Serie AWS/ADS 75.SI RC2N, farbbeschichtet nach
RAL-Standardfarbkarte K1,
oben mit Stichbogen,
1-flg. nach außen öffnender Tür, DIN Rechts,
mit 2-fach Wärmeschutz-Isolierverglasung aus
beidseitig VSG 6mm Ug=1,1 W/m²K einschl.
Mehrfachverriegelung
Antipanik-Schwenkhaken-Bolzenschloss
nach DIN EN 179,
Funktion "E", vorgerichtet für bauseitigen PZ,
beidseitig Edelstahl-PZ-Rosetten,
vier Aluminium-Rollentürbändern (EV1 silberfarben) mit
Sicherungszapfen, innen Edelstahl-Drücker,
außen EdelstahlKnauf sowie einem
Gleitschienen-Türschließer
DORMA TS 93 N (EV1 silberfarben)

Abmessungen: 1,40 x 2,29 m, Li. Breite innen 1,30 m

- Lieferung einschl. Montage, jedoch ohne Demontage und
  Entsorgung eines Altelementes sowie ohne Maler-,
Maurer-,
  Stemm- und Elektroarbeiten
Menge: 1,000 St

**1.40 Rahmenverbreiterungen der Pos. 01.0010 - 01.0030**
Breite ca. 70 mm, 3-seitig, als Zulage zu den
Pos. 01.0010 - 01.0030 liefern und montieren.
Menge: 1,000 St

**1.50 Rahmenverbreiterung der Pos. 01.0040**
in einem anderen RAL-Farbton,
z.B. Ziegelrot, als Zulage zur Pos. 01.0040
liefern.
Menge: 1,000 St

**1.60 Facharbeiterstunden Für das Ausbauen der vorh. 3 Fensterelemente**
sowie den Abbau der 3 bauseitigen Sicherungen
der unteren Fenster- (Brüstungs-) öffnungen
aus einer Holzplatten - Konstruktion.
Zum Nachweis
Menge: 16,000 Std

**1.70 Herunterschaffen + Entsorgen**
der ausgebauten Fenster und Holzsicherungen
zur eigenen Verwendung.
Größe ca. 1,40 x 2,30 m
Menge: 3,000 St

*Hinweis*
Für zusätzliche Leistungen, die zurzeit im LV
nicht erfasst werden können,
zum Nachweis.

**1.80 Facharbeiter**
Menge: 18,000 Std

**1.90 Material zur Vorpos. zum Nachweis**
Pauschal 1.000,- ?
Menge: 1,000 St

### 2 Los 2 Außenfluchttreppe TR 6 - zwischen Gebäude 1 + Gebäude 2

*Hinweis*
Technische Vorbemerkung

Los 2: umfasst die Neumontage von 3 Fluchttürelementen
in Gebäude 1 und Gebäude 2.

Das Vorgehen ist entsprechend dem Vorgehen wie in Los 1
beschrieben.
Auch hier ist die technische Klärung herbeizuführen,
sobald die Gerüste aufgebaut sind.

Vor Montage der neuen Türelemente wird die
Stahlkonstruktion der "Brücke" sowie
der Treppe aufgebaut.

Zwischen dem Gebäude 1 und dem Gebäude 2 soll mittels
einer "Brücke" (Übergang)
im 1. OG eine Verbindung hergestellt werden.
Der Verbindungsgang wird aus tragenden
Stahl-U-Profilen, sowie daraufgesetzten
Rahmen aus QR 80x4 mm hergestellt.
Die Rahmenabstände betragen ca. 1,10 m, an beiden
Gebäuden ist ein Anfangsrahmen
vorgesehen.
Zwischen diese Rahmen ist eine Fensterfront geplant,
unten mit Festverglsaungen,
oberhalb der Brüstungen mit DK-Flügeln, sowie 2 Türen.
Der Gang wird mit einer Holzkonstruktion überdacht.
Die Fensterfronten können erst nach dem Aufstellen der
Stahlkonstruktion
aufgemessen werden.

*Hinweis*
Hinweis

Das LV basiert auf dem Fabrikat "SCHÜCO"
es können jedoch gleichwertige Produkte angeboten
werden.

angebotenes Fabrikat: ___________________________

**2.10 1-flg. ALU-T30/RS - Türelement, CE- Kennzeichnung - 1.OG - Übergang GEB. 2**
aus SCHÜCO-Aluminium-Brandschutz-Profilen,
Serie ADS 80 FR30-CE, Sa Rauchdicht bei
Umgebungstemperatur nach DIN EN 1634-3, S200
Rauchdicht bis 200°C nach DIN EN 1634-3, C5
Selbstschließende Zyklen >200.000 nach DIN
EN 1191, Fähigkeit zur Freigabe gemäß Anforderung
aus EN 14351-1, Widerstandsfähigkeit
bei Windlast - DIN EN 12210,
Schlagregendichtigkeit - DIN EN 12208,
Luftdurchlässigkeit - EN 12207, farbbeschichtet nach
RAL-Standardfarbkarte K1, als 1-flg. nach außen
öffnende Tür,
DIN Links, mit seitlicher und oberer Verbreiterung 100,
mit 2-fach Wärmeschutz-Isolierverglasung aus
beidseitig VSG 6mm Ug=1,1W/m²K, einschl.
Einfachverriegelung Antipanik-RF-Schloss nach
DIN EN 179, Funktion "B", Blindzylinder, beidseitig
Edelstahl-PZ-Rosetten, drei Aluminium-Rollentürbändern
(EV1 silberfarben) mit Sicherungszapfen, absenkbarer
Bodendichtung, beidseitig Edelstahl-Türdrücker sowie
einem Gleitschienen-Türschließer DORMA TS 93 N
(EV1 silberfarben)

Abmessungen: ca. 1,26 x 2,60 m

- Lieferung einschl. Montage, jedoch ohne Demontage und
  Entsorgung eines Altelementes sowie ohne Maler-,
Maurer-,
  Stemm- und Elektroarbeiten
Menge: 1,000 St

**2.20 1-flg. ALU-T30/RS - Türelement, CE- Kennzeichnung - 1.OG - Übergang GEB. 1**
aus SCHÜCO-Aluminium-Brandschutz-Profilen,
Serie ADS 80 FR30-CE, Sa Rauchdicht bei
Umgebungstemperatur nach DIN EN 1634-3, S200
Rauchdicht bis 200°C nach DIN EN 1634-3, C5
Selbstschließende Zyklen >200.000 nach DIN
EN 1191, Fähigkeit zur Freigabe gemäß Anforderung
aus EN 14351-1, Widerstandsfähigkeit
bei Windlast - DIN EN 12210,
Schlagregendichtigkeit - DIN EN 12208,
Luftdurchlässigkeit - EN 12207, farbbeschichtet nach
RAL-Standardfarbkarte K1, als 1-flg. nach außen
öffnende Tür, DIN Rechts, seitlicher und oberer
Verbreiterung 100 mit 2-fach
Wärmeschutz-Isolierverglasung
aus beidseitig VSG 6mm Ug=1,1W/m²K, einschl.
Einfachverriegelung Antipanik-RF-Schloss nach
DIN EN 179, Funktion "B", Blindzylinder,
beidseitig Edelstahl-PZ-Rosetten,
drei Aluminium-Rollentürbändern (EV1 silberfarben) mit
Sicherungszapfen, absenkbarer Bodendichtung,
beidseitig Edelstahl-Türdrücker sowie einem
Gleitschienen-Türschließer DORMA TS 93 N (EV1
silberfarben)

Abmessungen: ca. 1,26 x 2,40 m

- Lieferung einschl. Montage, jedoch ohne Demontage und
  Entsorgung eines Altelementes sowie ohne Maler-,
Maurer-,
  Stemm- und Elektroarbeiten
Menge: 1,000 St

**2.30 1-flg. ALU-Türelement - DG - GEB. 1**
aus wärmegedämmten SCHÜCO-Aluminium-Profilen,
Serie ADS 75.SI, farbbeschichtet nach
RALStandardfarbkarte K1,
mit 2-fach WärmeschutzIsolierverglasung aus beidseitig
VSG 6mm Ug=1,1W/m²K, ohne Rahmenverbreiterung,
als 1-flg. nach außen öffnende Tür, DIN Rechts,
einschl. Einfachverriegelung
Antipanik-Riegel-Fallenschloss
nach DIN EN 179, Funktion "E", vorgerichtet für
bauseitigen PZ,
beidseitig EdelstahlPZ-Rosetten, fünf
Aluminium-Rollentürbändern
(EV1 silberfarben), innen Edelstahl-Drücker, außen
Edelstahl-Knauf
sowie einem GleitschienenTürschließer DORMA TS 93 N
(EV1 silberfarben)

Abmessungen: ca. 1,26 x 2,26 m

- Lieferung einschl. Montage, jedoch ohne Demontage und
  Entsorgung eines Altelementes sowie ohne Maler-,
Maurer-,
  Stemm- und Elektroarbeiten
Menge: 1,000 St

**2.40 Rahmenverbreiterungen der Pos. 02.0010 + 02.0020**
Breite ca. 100 mm, 3-seitig, als Zulage zu den
Pos. 02.0010 + 02.0020 liefern und montieren.
Menge: 1,000 St

**2.50 Rahmenverbreiterung für Pos. 02.0030**
wie vor beschrieben.
Menge: 1,000 St

**2.60 1-flg. Kunststoff-Fenster - 1.OG - GEB. 2**
aus wärmegedämmten SCHÜCO-Kunststoff-Profilen,
Serie ST 80, Farbe: innen und außen RAL 9016
(Verkehrsweiß),
mit 2-fach WärmeschutzIsolierverglasung Therm 1.1, als
nach
innen öffnender Drehkipp-Flügel, einschl.
Sicherheitsbeschlag
sowie einem Standard-Fenstergriff BE in RAL 9016
(Verkehrsweiß)

Abmessungen: ca. 1,26 x 1,53 m

- Lieferung einschl. Montage, jedoch ohne Demontage und
  Entsorgung eines Altelementes sowie ohne Maler-,
Maurer-,
  Stemm- und Elektroarbeiten
Menge: 1,000 St

**2.70 Facharbeiterstunden Für das Ausbauen der vorh. 4 Fenster- bzw. Türelemente**
sowie den Abbau der 4 bauseitigen Sicherungen
der unteren Fenster- (Brüstungs-) öffnungen
aus einer Holzplatten - Konstruktion.
Zum Nachweis
Menge: 20,000 Std

**2.80 Herunterschaffen + Entsorgen**
o. gen. Fenster-/ Türelemente und
Holzverwahrungen zur eigenen Verwendung.
Größe ca. 1,40 x 2,30 m
Menge: 4,000 St

*Hinweis*
Für zusätzliche Leistungen für die o.g. Pos.,
die zurzeit im LV nicht erfasst werden können,
zum Nachweis.

**2.90 Facharbeiter**
Menge: 18,000 Std

**2.100 Material zur Vorpos. zum Nachweis**
Pauschal 1.000,- ?
Menge: 1,000 St

**2.110 19-tlg. ALU-Fensterelement - Übergang Nord - West**
aus ungedämmten SCHÜCO-Aluminium-Profilen,
Serie AWS/ADS 50.NI, farbbeschichtet nach
RALStandardfarbkarte K1, mit Verbundsicherheitsglas
8mm, bestehend aus 11 festverglasten Feldern,
sieben nach innen öffnenden Drehkipp-Flügeln
einschl. SimplySmart-7A-Beschlag sowie einem
Standard-Fenstergriff (EV1 silberfarben) und einer
1-flg. nach außen öffnenden Tür, DIN Links,
mit waagerechtem Brüstungsriegel einschl.
Einfachverriegelung Antipanik-Riegel-Fallenschloss
Funktion "E", vorgerichtet für bauseitigen PZ,
beidseitig Edelstahl-PZ-Rosetten, vier Aluminium
Rollentürbändern (EV1 silberfarben) mit
Sicherungszapfen,
innen einem Edelstahl-Türdrücker,
außen einem Edelstahl-Knauf sowie einem
Gleitschienen-Türschließer DORMA TS 93 N
(EV1 silberfarben),

Abmessungen: ca. 10,00 x 2,50 m

- Lieferung einschl. Montage, jedoch ohne Demontage und
  Entsorgung eines Altelementes sowie ohne Maler-,
Maurer-,
  Stemm- und Elektroarbeiten
Menge: 1,000 St

**2.120 3-tlg. ALU-Fensterelement**
in die Schräger der Stahlkonstruktion nach unten,
aus ungedämmten SCHÜCO - Aluminium - Profilen
Serie AWS 50.NI, farbbeschichtet nach RAL-
Standardkarte K1, bestehend aus 3 festverglasten
Feldern mit Verbundsicherheitsglas, 8,0 mm.

Abmessung: ca. 3,15 x 0,65 m
Menge: 1,000 St

**2.130 19-tlg. ALU-Fensterelement - Übergang Süd - Ost**
aus ungedämmten SCHÜCO-Aluminium-Profilen,
Serie AWS/ADS 50.NI, farbbeschichtet nach
RALStandardfarbkarte K1, mit Verbundsicherheitsglas
8mm, bestehend aus 11 festverglasten Feldern,
sieben nach innen öffnenden Drehkipp-Flügeln
einschl. SimplySmart-7A-Beschlag sowie einem
Standard-Fenstergriff (EV1 silberfarben) und einer
1-flg. nach außen öffnenden Tür, DIN Rechts,
mit waagerechtem Brüstungsriegel einschl.
Einfachverriegelung Antipanik-Riegel-Fallenschloss,
Funktion "E", vorgerichtet für bauseitigen PZ,
beidseitig Edelstahl-PZ-Rosetten, vier Aluminium
Rollentürbändern (EV1 silberfarben) mit
Sicherungszapfen,
innen einem Edelstahl-Türdrücker, außen einem
Edelstahl-Knauf sowie einem Gleitschienen-Türschließer
DORMA TS 93 N (EV1 silberfarben)

Abmessungen: ca. 10,00 x 2,50 m

- Lieferung einschl. Montage, jedoch ohne Demontage und
  Entsorgung eines Altelementes sowie ohne Maler-,
Maurer-,
  Stemm- und Elektroarbeiten
Menge: 1,000 St

**2.140 3-tlg. ALU-Fensterelement**
in die Schräger der Stahlkonstruktion nach unten,
aus ungedämmten SCHÜCO - Aluminium - Profilen
Serie AWS 50.NI, farbbeschichtet nach RAL-
Standardkarte K1, bestehend aus 3 festverglasten
Feldern mit Verbundsicherheitsglas, 8,0 mm.

Abmessung: ca. 3,15 x 0,65 m
Menge: 1,000 St

**2.150 Verkleidungen der senkrechten Stiele**
der Rahmenkonstruktion aus QR 80x4 mm,
aus gekanteten farbig beschichteten Aluminiumblechen,
Zuschnitt ca. 150 mm, 2 Kantungen, einschl. aller
Verbindungen und Befestigungsmitteln aus Edelstahl,
herstellen, liefern und montieren.
Menge: 60,000 m

**2.160 Verkleidungsblech /Verwahrung der unteren Fuge**
zum Stahl - U - Profil aus gekantetem
farbig beschichtetem Aluminiumblech,
Zuschnitt ca. 50 mm. 1 Kantung sonst wie
in Pos. 02.0150 beschrieben.
Menge: 20,000 m

*Hinweis*
Für zusätzliche gestalterische Leistungen
bzw. Leistungen die zurzeit im LV nicht
erfasst werden können,
zum Nachweis.

**2.170 Facharbeiter**
Menge: 36,000 Std

**2.180 Material zur Vorpos. zum Nachweis**
Pauschal 800,- ?
Menge: 1,000 St

**2.190 Budgetpreis für "Vogelschutz - Maßnahmen"**
an den Glasscheiben des Überganges,
zum Nachweis: 2.000,- ?
Menge: 1,000 St

USt %: 19,00
